# RST_Neubau Hallenbad Regenstauf
Angebotsaufforderung (GAEB 90, DA83)
DV-Nummer: 060
Währung: EUR
Auftraggeber: Landkreis Regensburg, Altmühlstr. 3, 93059 Regensburg,

## Innentüren
Datum: 23.04.26

### Titel 00 Vorbemerkungen

*Hinweis*
1. Baubeschreibung

Objekt:
Neubau Schwimmhalle Realschule Regenstauf
Hauzensteiner Str. 54
Regenstauf

Auftraggeber:
Landkreis Regensburg
Altmühlstraße 3
Regensburg

1.1 Allgemeine Projektbeschreibung

Der Neubau der Schwimmhalle wird an die Sporthalle der
Realschule angebaut. Nordwestlich des geplanten Neubaus
befindet sich das Bestandsgebäude der Realschule und
unmittelbar nördlich die Baufläche der geplanten neuen
Sporthalle (derzeit in Bau). Südlich schließen neue
Sportplätze
an. Östlich wird das Gebiet durch bebaute Grundstücke
(Einfamilienhäuser) begrenzt.

Die geplante Schwimmhalle besitzt einen rechtwinkeligen
Grundriss mit Abmessungen von etwa 38m Länge und etwa
31m Breite und ist als 2-geschossiges Gebäude
vorgesehen.
Die Höhen im Untergeschoss (OK Rohfussboden) liegen bei
358,80 m NHN = -3,65m und 358,45mNHN = -4,00m.

Das Gebäude besteht aus zwei Teilen: der Schwimmhalle
und
den Nebenräumen/Umkleideräumen. Im Norden ist es mit
der
angrenzenden Turnhalle verbunden und die beiden Gebäude
teilen sich in der Ansicht die gleiche Höhe.

Die tragenden Außenwände in Untergeschoss werden in
Stahlbeton 30cm ohne äußere Abdichtung, Ausbildung als
WU-Bauteil ausgeführt. Die Außenwände im EG im
Umkleidebereich werden in Stahlbeton 25cm ausgeführt.
Die
Außenwände im EG im Schwimmhallebereich werden in
Holzrahmenbauweise auf Stahlbetonaufkantungen
(mindestens
30 cm über GOK) ausgeführt. Auf der Außenseite
derAußenholzrahmenwände werden Mineralwerkstoffplatten
200 mm aufgebracht. Auf der Außenseite ist eine
Holzfassade
und PV- Anlagen vorgesehen.

Die tragenden Innenwände sind Stahlbetonwände mit
unterschiedlichen Wandstärken gemäß statischem Konzept.
Die Geschossdecken werden überwiegend aus Stahlbeton
ausgeführt. Die Stärke beträgt  d=25 cm. Die
Beckenplatte sind
als punktgestützte Flachdecke aus Stahlbeton geplant
und sind
30cm stark.

Nichttragende Innenwände werden in UG in Mauerwerk und
in
EG als Trockenbauwände errichtet. Installationswände
und
Vorsatzschalen werden als Trockenbauwände mit
Zementbauplatte oder GK-Beplankung ausgeführt.

Die Treppe wird als Holztreppe ausgeführt.

Die Dachkonstruktion im Hallenbereich erfolgt aus
BSH-Binder,
BSH-Träger und Dachscheibe aus Brettsperrholzholz. Die
Dachkonstruktion der Nebenräume wird aus Stahlbeton
ausgeführt.

1.2 Angaben zur Baustelle
1.2.1 Lage der Baustelle
Hauzensteiner Str. 54, im östlichen Abschnitt von
Regenstauf,
westlich der Pestalozzistraße.

1.2.2 Besondere Belastungen, Bedingungen
Die Lage der BE- Fläche für die Schwimmhalle ist auf
dem
BE-Plan dargestellt. Die Zufahrt und BE-Fläche wird
auch für
die Versorgung der Sporthalle verwendet.
Der Sportplatz wird teilweise während der Baumaßnahmen
als
BE-Fläche genutzt. Ein Fußweg ist direkt an der
Turnhalle
ausserhalb des Baufeldes vorhanden, die
Feuerwehrzufahrt ist
südlich vorhanden.

Die Zu- bzw. Abfahrt zum Baugelände erfolgt über die
ostliche
Pestalozzistraße.

1.2.3 Art und Lage der baulichen Anlagen
Im Norden an die bestehende Turnhalle angebaut,
Funktion:
Hallenbad, zweistöckig. Die Dächer sind leicht
geneigt, begrünt
oder mit Kies belegt; Höhe von min. 4,50 m bis max.
7,60 m.

1.2.4 Verkehrsverhältnisse, Verkehrsbeschränkungen
Öffentliche Verkehrsfläche und Nachbargrundstücke sind
mit
Bauzaun von der BE-Fläche getrennt. Auf der gesamten
Baustelle gilt grundsätzlich die STVO.

Verkehrswege
Die Baustelle ist über öffentliche Straßen mit üblicher
Tragfähigkeit (40t) zu erreichen. Zur Versorgung der
Baustelle
wird der Sportplatz teilweise als BE-Fläche genutzt.
Siehe dazu auch Baustelleneinrichtungsplan.

Es ist Sache des AN sich über die Befahrbarkeit der
Erschließungsstraßen bis zum Baugelände in
Abhängigkeit der
beabsichtigten Technologie und Baulogistik zu
erkundigen.
Gegebenenfalls ist die Technologie hierauf abzustimmen.

1.2.5 Für den Verkehr freizuhaltende Flächen
Aufstellflächen für Container werden im südlichen
Bereich
freigehalten.
Siehe Baustelleneinrichtungsplan

1.2.6 Transporteinrichtungen
Siehe Baustelleneinrichtungsplan
Es ist 1 Turmdrehkran für die Dauer der
Betonbauarbeiten für
das Gewerk Rohbau vorgesehen. Für die späteren
Bauphasen
kann ein Mobilkran vom AN mit Abstimmung der
Bauleitung vor
Ort gestellt werden.

1.2.7 Anschlüsse für Wasser, Energie und Abwasser
Baustrom, Bauwasser werden an zentraler Stelle zur
Verfügung
gestellt.

Der Hauptübergabepunkt Baustrom, Bauwasser erfolgt auf
dem
südlichen Bereich. Des Weiteren stehen weitere
Baustromverteiler im Bereich der Baustelle zur
Verfügung.

Art, Anschlusswert und Lage von Ver- und
Entsorgungsleitungsanschlüssen während der
Bauausführung:

Wasser:
Siehe Baustelleneinrichtungsplan

Strom:
Siehe Baustelleneinrichtungsplan
Baustrom- und Wasseranschluss  sowie der jeweilige
Verbrauch wird vom AG kostenfrei zur Verfügung
gestellt.
Ausnahme bildet der Verbrauch für die Beheizung von
Bauunterkünften, Bürocontainer und Materialcontainer
der über
einen vom AN beizubringenden Zähler zu erfassen und
abzurechnen ist.

1.2.8 Lager und Arbeitsplätze
Siehe Baustelleneinrichtungsplan
Lager und Arbeitsplätze dürfen nur nach vorheriger
Abstimmung
und Genehmigung durch die Bauleitung des AG belegt und
benutzt werden. Es wird eine allgemeine
Baustellenbeleuchtung
zur Sicherung der Verkehrswege gestellt.

Ein bauseitiger Sanitärcontainer steht zur Nutzung
durch alle
Unternehmen zur Verfügung. Weitere Räume stellt der AG
nicht
zur Verfügung.

Die Benutzung der Lagerflächen ist stets mit der
Bauleitung des
AGs abzustimmen.

Die eigene Arbeitsplatzbeleuchtung ist durch den AN
selbst zu
liefern und zu erstellen. Vor Ausführungsbeginn hat der
Auftragnehmer mit dem Auftraggeber festzulegen, wo das
zu
verwendende Material auf der Baustelle gelagert werden
kann,
um gegenseitige Störungen der am Bau beteiligten
Handwerker
während der Bauausführung zu vermeiden.

1.2.9 Baubewachung
Die Baustelle wird videoüberwacht. Das vor Ort
eingesetzte
Material und Werkzeug ist durch den AN
eigenverantwortlich
gegen Diebstahl zu sichern. Ein Anspruch auf
Schadensersatz
bei Diebstahl gegenüber dem AG besteht nicht.

1.2.10 Boden-, Baugrundverhältnisse
Ein Baugrundgutachten liegt vor.

1.2.11 Grundwasser, Gewässer
Im Bereich der geplanten Schimmhalle wurden drei
Kleinbohrungen ( S 3a- S5 ) nach DIN EN ISO 22475 und
zwei
Schwere Rammsondierung (DPH 3a + DPH 4 ) nach DIN EN
ISO 22476 mit einer Erkundungstiefe von 8  m bzw. m
Anschlussbereich zur gepl. Sporthalle auch 10m
vorgesehen.
Die Erkundungspunkte wurden etwa in den
Gebäudeeckpunkten sowie annährend in der Gebäudemitte
angeordnet.

Der zu erwartende Höchstgrundwasserstand  liegt bei
+359,00
m ü.NN .

Zusammenfassung bestimmende Höhen
Bezugshöhe Bauwerksnull: +362,45 m ü.NN  = 0,00 m
UK Bodenplatte liegt bei 358,10 m NHN und 358,45m NHN.

1.2.12 Besondere umweltrechtliche Vorschriften
Baumschutz: Bodenabgrabungen im oberen Wurzelbereich
von
Bäumen sind unzulässig. Ein Baumschutz um min. 5 Bäume
(1,5m von der Krone) ist geplant. Lagerungen von
Materialien
und Stoffen jeglicher Art innerhalb dieses
Schutzzaunes sowie
das Befahren dieser Flächen sind unzulässig.

1.2.13 Entsorgung, Abwasser und Abfallbeseitigung
Die Entsorgung von Abfall nach den Abschnitten 4.1.11
und
4.1.12 ATV DIN 18299 hat umgehend, spätestens täglich
zum
Abschluss der jeweiligen Arbeiten, zu erfolgen.
Alternativ zum
Abfahren ist das Entsorgen in geeignete, auf der
Baustelle
lagernde Abfalltransportbehälter des Auftragnehmers
zulässig.
Es obliegt in diesem Fall dem jeweiligen Auftragnehmer
selber
dafür zu sorgen, dass keine Unbefugten Abfälle in diese
Behälter füllen.

Alle ausgebauten Bauteile und andere zu entfernenden
Stoffe
sind auf der Baustelle sortenrein nach Abfallarten zu
trennen
und nach den gesetzlichen Bestimmungen in einer
zugelassenen Entsorgungs- bzw. Verwertungsanlage zu
entsorgen.

1.2.14 Schutzvorschriften
Im Bereich der Baustelle gelten die derzeit gültigen
UVV u.
BG-Vorschriften!

1.2.15 Schutzmaßnahmen
Feuergefährliche Arbeiten sind vor Beginn bei SIGEKO
anzuzeigen.

1.2.16 Vorhandene Anlagen und Hindernisse im
Baustellenbereich

1.2.17 Vermutete Kampfmittel
Im Zuge der Erdarbeiten findet eine baubegleitende
Kampfmitteluntersuchung statt.

1.2.18 Gerüste
Der AG stellt ein Fassadengerüst mit 2 Treppentürme zur
Nutzung durch alle Unternehmer nach Abschluss Rohbau
zur
Verfügung.

1.3 Angaben zur Ausführung
1.3.1 Bauablauf
Der Unternehmer hat während der gesamten Arbeiten einen
ständigen deutschsprechenden Fachbauleiter bzw.
Sicherheitsverantwortlichen für die Baustelle
bereitzustellen,
welcher für die technische und unfalltechnische,
einwandfreie
Durchführung der Arbeiten voll verantwortlich ist.

1.3.2 Besondere Erschwernisse während der Ausführung
Keine

1.3.3 Erschwernisse für Arbeiten in kontaminierten
Bereichen
Keine

1.3.4 Erschwernisse bei Baustelleneinrichtung und
Entsorgungseinrichtungen
Siehe Baustelleneinrichtungsplan und zuvor genannte
Einschränkungen.

1.3.5 Verkehrsregelung/Verkehrssicherung
In den Bereichen Baustellenzu- und abfahrt werden
Toranlagen
installiert, die von beteiligten Firmen zu bedienen
sind.
Siehe Baustelleneinrichtungsplan

Eine Baustellenbesichtigung zur Angebotskalkulation
wird
empfohlen.

1.3.6 besondere VB lt. Vorgabe Vergabestelle
Abstimmung mit anderen Baubeteiligten
Für die Ausführung der Leistung im gesteckten
Zeitrahmen ist
die Zusammenarbeit und Abstimmung mit den übrigen AN
zwingend notwendig. Eine parallele Ausführung der
Arbeiten mit
den Arbeiten anderer Gewerke ist unvermeidbar. Der AN
hat
sich in Hinsicht auf Ausführungstermine und
Arbeitsabläufe mit
den übrigen Ausbaufirmen und der Objektüberwachung
abzustimmen.

Baubesprechungen
Der AN hat die Teilnahme eines kompetenten,
entscheidungsbefugten, fließend deutsch sprechenden
Bauleiters an regelmäßigen Baubesprechungen
sicherzustellen.
Ist der mit der Leitung der Baustelle betraute
Bauleiter
verhindert, so ist ein mit dem Bau vertrauter,
entscheidungsbefugter, fließend deutsch sprechender
Vertreter
zu entsenden. Es ist von wöchentlichen Baubesprechungen
auszugehen, ausnahmsweise können auch häufigere
Besprechungstermine erforderlich sein.

Austausch der örtlichen Bauleitung des AN
Sollte die örtliche Bauleitung des AN ihren
vertraglichen
Pflichten gegenüber dem AG (Teilnahme an
Baubesprechungen, termingerechte Bearbeitung von
Anfragen,
Anweisungen o. Aufträgen) nicht nachkommen, so behält
sich
der AG vor, den betreffenden Bauleiter mit einer dem
Bauvorhaben angemessen Frist austauschen zu lassen. Bei
wiederholter Abmahnung kann der AG auch
eine fristlose Ablösung des Bauleiters verlangen.

Lager- u. Aufenthaltsräume
Materiallagerungen jeglicher Art sind mit dem AG / der
Bauleitung abzustimmen. Das Vorhalten der
Baustelleneinrichtung, die für das Erbringen der
nachfolgend
beschriebenen Leistungen nötig sind, obliegt dem AN
und ist
eine Nebenleistung. Lagerflächen sind ebenso mit dem
AG / der
Bauleitung abzustimmen. Seitens des AN besteht kein
Anspruch, größere Materialmengen auf dem Baugelände
einzulagern. Anlieferung / Entsorgung haben möglichst
just in
time zu erfolgen - der AG stellt keine Räume zur
Verfügung.

Das Abhalten von Pausen und sonstiger, nicht
unmittelbar der
Leistungserstellung dienender Aufenthalt im Bauwerk
ist nur im
Baustellenbereich bzw. in vom AG ausgewiesenen Flächen
/
Räumen zulässig. Auch die Einlagerung von Material in
nicht
dafür vorgesehene Räume ist nicht zulässig. Bei
widerrechtlicher Materialeinlagerung des AN ist der
Bauherr
berechtigt, eine Räumung und Entsorgung der
Materialien zu
Lasten des AN vornehmen zu lassen.

Ausführungsfristen und Terminplanung
Der Planungs- und Bauablauf des Bauvorhabens wird durch
den AG bzw. seine Beauftragen koordiniert und
gesteuert.

Nach Auftragserteilung hat der Auftragnehmer auf Abruf
des
Auftraggebers innerhalb von 10 Arbeitstagen einen
Terminplan
für seine eigenen Leistungen aufzustellen und mit dem
AG /
Bauleitung abzustimmen.

Der Terminplan muss den zeitlichen Ablauf der
Teilleistungen
graphisch aufzeigen und soll detaillierte Angaben über
den
geplanten Personal-, Geräte- und Maschineneinsatz
enthalten.

Der Terminplan muss soweit in Einzelvorgänge
aufgegliedert
sein, dass für den Auftraggeber jederzeit eine
umfassende
Beurteilung und Kontrolle des vorgesehenen Ablaufes
möglich
ist.

Baustelleneinrichtungen
beim Abbau der Baustelleneinrichtung ist zu beachten:
der Auftraggeber ist über den beabsichtigten Abbau der
Baustelleneinrichtung oder von wesentlichen Teilen
derselben zu informieren
nicht mehr benötigte Baustelleneinrichtungen sind
unverzüglich zu entfernen
nach Abbau der Baustelleneinrichtung sind das dafür
benötigte Gelände bzw. die genutzten baulichen Anlagen
und Gebäude in den ursprünglichen Zustand zu versetzen,
soweit technisch möglich und falls nicht anders
vereinbart.

*Hinweis*
2. Leitmassen der Ausschreibung

Gegenstand der vorliegenden Ausschreibung sind folgende
Leistungen mit nachfolgend aufgeführten Leitmassen.

15 Innentüren Nassraum
1 Brandschutztüre
12 Stahlblechtüren

*Hinweis*
3. Anlagen

Vom AG zur  Verfügung gestellte Ausführungsunterlagen:

3.1 Objektplanung
gemäß Planliste

3.2 Genehmigungen / Gestattungen:
Baugenehmigung, wird im Auftragsfall zur Verfügung
gestellt

3.3 Sonstige Unterlagen/Gutachten:
keine

*Hinweis*
Es ist ein Sicherheitskoordinator für die Baustelle
bestimmt
worden. Für die Baustelle gilt eine Baustellenordnung,
die vom
AG zur Verfügung gestellt wird. Die geltenden
Unfallverhütungsvorschriften und die staatlichen
Regelungen
sind einzuhalten.

Die vom AN erstellte Gefährdungsbeurteilung ist dem
Sicherheitskoordinator auf Verlangen zur Verfügung zu
stellen.
Auf der Baustelle dürfen nur geprüfte technische
Arbeitsmittel
eingesetzt werden. Beim Abbruch und Umgang mit
Gefahrstoffen, wie Asbest, künstlichen Mineralfasern
(KMF),
PCB und PAC sind die gesetzlichen Regelungen und die
Betriebsanweisungen zu beachten.

Jegliche Arten von Gerüsten müssen den DIN-Normen
entsprechen und dürfen nur entsprechend der
Aufbauanleitung
aufgestellt werden. Jegliche Arten von Gerüsten müssen
mit
einer Prüfbescheinigung einer befähigten Person des
Gerüstherstellers nach Aufbau und Abnahme versehen
werden
und es ist jeweils ein Prüfprotokoll herzustellen und
der
Bauüberwachung des Auftragnehmers vor Gebrauchsaufnahme
zu übergeben.

Vor dem Einsatz auf der Baustelle sind die Mitarbeiter
des AN
auf die Gefahren nachweislich zu unterweisen.

Jeder Arbeitsunfall ist der Bauleitung und dem
Sicherheitskoordinator unverzüglich anzuzeigen.

### Titel 01 Vorbereitende Maßnahmen

**01.1 Eigene Baustellenenrichtung**
Eigene Baustelleneinrichtung des AN
die zur Erfüllung der vertraglichen
Leistung notwendig ist.
Der AG stellt keine Räume zur
Verfügung.

Vorhaltezeit für die Zeit der
Ausführung
Menge: 1,000 psch

**01.2 W+M Planung, Türliste**
Erstellen und Abstimmen der
WM-Planung - Türliste mit dem
Planungsüro. Türliste des AN inkl aller
notwendigen Angaben zu den Türen
und der Schliesszylinderlängen für
bauseitige Schlösser  Übergabe
vollständige Türliste vor Ausführung
der Arbeiten dieses LVs.

Bestellung erst nach Freigabe durch
den AG.
Menge: 1,000 psch

**01.3 Dokumentation**
Leistungen des AN:
Anfertigen der Dokumentation und
Übergabe der Dokumentation
inklusive Nachwiese aller
Anforderungen an den AG.
Menge: 1,000 psch

### Titel 02 Türen

*Hinweis*
nähere Beschreibung der
Anforderungen siehe auch Türliste.
Türen und Zargen DIN-links bzw.
DIN-rechts kostenneutral

**02.1 Objekttür (Zarge in gesonderter Pos), einflügelig, 1,01x2,26m, Nassrau**
Objekttür (Zarge in gesonderter Pos),
einflügelig, geeignet für öffentliche
Gebäude, Türblatt aus Kunststoff,
Nassraumtüre nach DIN EN 16580
mit Rahmeneinleimer, PU Kante,
beschichtet mit HPL, durchgehende
Bandverstärkungsleiste, stumpf
einschlagend, Nutausfräsung.

Bänder, Schloss, etc.
Seewasserbeständig
Klimaklasse : KK II nach
RAL
Mechan. Beanspr.: S nach RAL
Türbänder : 3-fach
verstärktes
Türband,
dreidimensi
nal
verstellbar,
V4A
Edelstahlberfläche,
matt
gebürstet
Türschloss : für PZ
vorbereitet,
schwere
Ausführung
für
öffentliche
Gebäude
Türdrücker : für Innentür,
aus V4A
Ausführung : vorgerichtet
für
Profilzylinde
,
Drücker-Dr
cker, runde
Rosetten,
siehe
Türliste,
Drücker in
Rundform,
Griffende
eingebogen
d=ca.20mm,
Türblatt-Oberfläche :
HPL-beschi
htet
HPL-Stärke : 1,2 mm
Farbe : nach Wahl
AG aus
Standardfa
bkarte
Hersteller
Türblattdicke : >= 42 mm
Kanten :
PU-Kanten
usbildung
  Farbton wie
HPL, siehe
Türliste
  nach Wahl
AG aus

Standardfa
btonkarte
Hersteller
Schalldämmwert: ohne
Anforderung
Brandschutz : keine
Anforderung
Türschlieser: OTS in
gesonderter
Pos
Türzarge:  in
gesonderter
Pos

Einbauort : EG

Baurichtmaß : 1010 / 2260 mm

Besonderes : für Nassraum
geeignet
Menge: 10,000 St

**02.2 Objekttür (Zarge in gesonderter Pos), einflügelig, 0,885x2,26m, Nassra**
Objekttür wie vor jedoch

Baurichtmaß :885 / 2260 mm
Menge: 2,000 St

**02.3 wie Pos. 02.01 jedoch, WC Garnitur**
wie Pos. 02.01 jedoch

Türschloss : WC
Ausführung : WC-Garnitur,
Drücker-Drücker, runde Rosetten
Menge: 3,000 St

**02.4 Objekttür (Zarge in gesonderter Pos), einflügelig, 1,01x2,26m, Nassrau**
wie Pos. 02.01 jedoch

Füllung Türe aus Holz- bzw.
Holzwerkstoff um Eigenschaft EI90cs
zu erreichen.

Nachweis der Nassraumprüfung nach
DIN EN 16580
Türunterseite zusätzlich versiegeln

Klimaklasse : II
Brandschutz : EI90cs

Baurichtmaß : 1010/2260
mm

Einbauort : EG
Menge: 1,000 St

**02.5 Objekttür, VSG mit Folie, 1010/2260 mm**
Ganzglastür aus VSG aus 2 Scheiben
ESG, form- und alterungsbeständig,
kratzfest, passend in alle Holz- und
Stahlzargen, mit zwei V4A-Bändern,
V4A-Drücker-Schlossgarnitur.

Mechan. Beanspruchung : S nach
RAL
Struktur : matte Folie
Glasdicke : 2x6 mm
Glasart : VSG aus ESG
Türschloss :  für PZ
vorbereitet,V4A,
schwere
Ausführung für
öffentliche
Gebäude
Türdrücker :  für Innentür, aus
V4A
Drücker-Drücker, runde Rosetten -
siehe Türliste  Drücker in Rundform,
Griffende eingebogen d=ca.20mm

Türzarge:  in gesonderter Pos

Türblatt aus VSG Glas
Türblatt-Oberfläche : VSG
Turschlieser:  OTS in
gesonderter Pos
Baurichtmaß : 1010 / 2260 mm

Einbauort:  EG

Besonderes :  für Nassraum
geeignet
Menge: 6,000 St

**02.6 Zulage integration OTS**
Zulage für die Zargen für integrierten
Obertürschliesser beim Türblatt
Menge: 17,000 St

### Titel 03 Zargen

*Hinweis*
Zargeneinbau erfolgt nach den
Fliesenarbeiten und unabhänigg von
der Turblattmontage.
Alle Zargen DIN-links bzw. DIN rechts

Die Umfassungszargen sind zweiteilig
für nachtraglichen Einbau, kein
Bodeneinstand.

Farbe der Dichtung: grau

Teils zur Aufnahme für OTS

Mit Bandaufnahme und Schliessblech
aus V4A

Hohlraumverfugung mit Mineralwolle

**03.1 Alu-Umfassungszarge, MW/Beton/TB, 1010/2260mm**
Aluminiumumfassungszarge, aus
Feinblech, gewalzt, inkl. Gehrung
durchgehend verschweißt und sauber
geschliffen für stumpf einschlagende
Objekttür, mit Hohlkammerdichtung,
dauerhaft rückstellfähig. Inkl. zwei
Distanzwinkel im Schwellenbereich.
Distanzwinkel nach Montage
entfernen.

Für Schwimmbadatmosphäre
geeignet.

Gewändeanschluss: Mauerwerk,
Beton verputzt, gestrichen oder
gefliest, bzw. Trockenbau

Blechdicke : 1,5 mm
Oberfläche : pulverbeschichtet
 RAL 9002 grauweiß;
siehe
Türliste
 3-seitig umlaufende
Dichtung
Bleckdicke : 1,5 mm
Schließblech: Edelstahl
Brandschutz : Vds
Einbauort : EG

Baurichtmaß : 1010 / 2260 mm
Maulweite: 12,5 bis 28 cm,  siehe
Türliste
Menge: 14,000 St

**03.2 wie vor jedoch, 88,5 x 2,26m**
wie vor jedoch
Baurichtmaß :885 / 2260 mm
Menge: 2,000 St

**03.3 Alu-Eckzarge, MW/Beton, Trockenbau, 1010/2260mm**
Aluminiumumeckzarge, aus
Feinblech, gewalzt, inkl. Gehrung
durchgehend verschweißt und sauber
geschliffen für stumpf einschlagende
Objekttür, mit Hohlkammerdichtung,
dauerhaft rückstellfähig.

Für Schwimmbadatmosphäre
geeignet.

Gewändeanschluss: Mauerwerk,
Beton verputzt, gestrichen oder
gefliest

Blechdicke : 1,5 mm
Oberfläche : pulverbeschichtet
 RAL 9002 grauweiß;
siehe
Türliste
 3-seitig umlaufende
Dichtung
Bleckdicke : 1,5 mm
Schließblech: Edelstahl
Einbauort : EG

Baurichtmaß : 1010 / 2260 mm
Maulweite: 12,5 bis 32 cm
Menge: 5,000 St

**03.4 Zulage integration OTS**
Zulage für die Zargen für integrierten
Obertürschliesser bei der Zarge
Menge: 17,000 St

### Titel 04 Sonstiges

**04.1 Obentürschließer integriert**
Integrierter Türschließer
ab 40 mm Türblattstärke; nach EN
1154, Größe 2 - 4; mit Gleitschiene;
Schließkraft, Schließgeschwindigkeit,
hydr. Öffnungsdämpfung und
Endschlag sind im eingebauten
Zustand einstellbar Der Schließer ist
vollständig im Türblatt eingebaut, die
Gleitschiene ist nur bei geöffneter Tür
sichtbar.

Bis 130 kg Türblattgewicht / Türbreite
1100 oder 1260 mm für linke und
rechte Anschlagtüren.

Schwimmbadgeeignet

Für Türen und Zargen aus Titel 02
und 03

Türbreite : bis 10100 mm

Einbauort : EG
Menge: 15,000 St

**04.2 Obentürschließer aufbauend für Glastüren**
Obentürschließer mit Gleitschiene,
hydraulisch kontrolliert einstellbarer
Öffnungsdämpfung.

OTS, Öffnungsmoment
kraftgemindert, Barrierefrei nach DIN
18040 für Nassräume geeignet,
Einsatzbereich in Duschräumen,
Schwimmbad

Größe EN1, Schließgeschwindigkeit
und Endschlag
einstellbar, Normalmontage auf
Türblatt/Bandseite

Farbton: Optik Edelstahl

Türbreite :  bis 1010 mm

Einbauort :  EG
Menge: 2,000 St

**04.3 Türpuffer Bummsinchen 40mm**
Türpuffer

liefern und montieren

Durchmesser ca. 40mm
Höhe ca. 12mm

Farben: grau
Menge: 7,000 St

**04.4 Zulage Unterschnitt : 15 mm (60m³/h)**
Zulage Unterschnitt Zuluft/Abluft

für Türblätter aus Titel 02

Unterschnitt : 25 mm (60m³/h)
Menge: 1,000 St

**04.5 Zulage Unterschnitt : 50 mm (100m³/h)**
Zulage Unterschnitt Zuluft/Abluft

Unterschnitt : 50 mm (100m³/h)

für Türblätter aus Titel 02, Glastüren
Menge: 2,000 St

**04.6 Zulage Unterschnitt : 40 mm (150m³/h)**
Zulage Unterschnitt Zuluft/Abluft

Unterschnitt : 40 mm (150m³/h)

für Türblätter aus Titel 02, Glastüren
Menge: 2,000 St

**04.7 Wandtürstopper 6,5cm**
Liefern und fachgerechtes Montieren
von Wandtürstoppern zur Begrenzung
des Türöffnungswinkels und zum
Schutz angrenzender Bauteile
(Wände, Glasflächen, Installationen).

Ausführung:
Wandtürstopper zur Wandmontage,
zylindrische Bauform, mit elastischem
Anschlagpuffer (Gummi oder
gleichwertig), geeignet für hohe
Beanspruchung im öffentlichen
Bereich.

Material:
Edelstahl, korrosionsbeständig,
mind. Werkstoffqualität V4A
(1.4401 oder gleichwertig),
geeignet für chlorhaltige und
feuchte Raumluft (Schwimmbad,
Sauna, Nassbereiche)
Oberfläche: gebürstet/matt oder
fein geschliffen
Anschlagring: abriebfester, nicht
färbender Elastomer

Befestigung:
Unsichtbare Verschraubung
(verdeckte Befestigung)
Befestigungsmittel aus Edelstahl,
geeignet für den jeweiligen
Untergrund
(Beton/Mauerwerk/Fliese)
Inkl. erforderlicher Dübel und
Schrauben
Montagehöhe gemäß Türanschlag
und Planung

Besondere Anforderungen:
Beständig gegen Feuchtigkeit,
Reinigungsmittel und chlorhaltige
Atmosphäre
Keine Korrosion oder Verfärbung
bei üblicher Nutzung im
Schwimmbad
Kanten entgratet,
verletzungssicher ausgeführt

Länge 65 mm
Menge: 5,000 St

**04.8 Wandturstopper, 9cm**
wie vor jedoch 9cm
Menge: 5,000 St

**04.9 Wandtürstopper 15cm**
wie vor jedoch 15cm
Menge: 3,000 St

### Titel 05 Stahltüren

*Hinweis*
Zargen sind mit Mörtel zu hinterfüllen,
Leibungen schräg
ausputzen

**05.1 Stahlblechtür-EI30cs-dts, 1010/2260 mm**
Stahlblech-Innentür als Drehtür, einflügelig, Türblatt
und
Eckzarge, Bänder, Schloss und Wechselgarnitur.

Schlagrichtung : DIN-Richtung nach Wahl,
Mechan. Beanspruchung : M
Selbstschließung : C
Klimaklasse  : I
Korrosivitätskategorie : C4 L, verzinkt
Schutzdauerklasse : VH
Schalldämmwert : ohne Anforderung
Brandschutz  : EI30cs-dts

Oberfläche Türblatt und Zarge : beschichtet
Türblatt Materialstärke : 1,0 - 1,5 mm
Türblattdicke : 60 - 70 mm
Ausführung  : Dünnfalz, 3-seitig gefälz
Farbe  : RAL 9002

Türschloss  : PZ
Ausführung  : Knauf bandseite/Drücker
  bandgegenseite
  Edelstahl

Türschließer  : OTS

Panikbeschlag,
Notausgang
Einbau in Stahlbetonwand ohne Bodeneinstand

Eckzarge  : Stahl, dreiseitig gefälzt
Blechdicke  : 1,0 - 2,0 mm

Baurichtmaß  : ca. 1010/2260 mm
Einbauort  : UG Technik,
Türnummer  : 11.02.01-11.02.05
Menge: 12,000 St

USt %: 19,00
